# Winterdienst an Grundstücken - LOS 2 - A 113 - 2026 - 2029
Angebotsaufforderung (GAEB 90, DA83)
Währung: EUR
Auftraggeber: Bundesrepublik Deutschland vertreten durch

## Winterdienst an Grundstücken - LOS 2 - A
Datum: 18.08.26

### Abschnitt 00 Winterdienst an A+E Flächen

#### Unterabschnitt 00.00 A 113, Park Rudow-Altglienicke

**00.00.0001 12524 Treptow, Rudower Straße 2-7**
12524 Treptow, Rudower Straße 2-7, Gehweg vor dem Park
mit einer Länge von -a) ca. 210 Meter + b) ca. 40 Meter
+ c) ca. 13 Meter- insgesamt ca.  263 Meter
Menge: 15,000 Mt

**00.00.0002 12524 Treptow, Rudower Straße 8**
12524 Treptow, Rudower Straße 8, Gehweg vor dem Park
mit einer Länge von -a) ca. 28 Meter + b) ca. 25 Meterinsgesamt ca. 53 Meter
Menge: 15,000 Mt

**00.00.0003 12524 Treptow, Schönef. Chaus. 90**
12524 Treptow, Schönefelder Chaussee 90, Gehweg vor
Parkanlage mit einer Länge von ca. 50 Meter
Menge: 15,000 Mt

**00.00.0004 12524 Treptow, Schönef. Chaus. 132**
12524 Treptow, Schönefelder Chaussee 132,Gehweg vor
Parkanlage mit einer Länge von 37 Meter
Menge: 15,000 Mt

**00.00.0005 12524 Treptow, Schönef. Chaus 116**
12524 Treptow, Schönefelder Chaussee 116, Gehweg vor
dem Park mit einer Länge von 528 Meter
Menge: 15,000 Mt

**00.00.0006 12524 Treptow, Wegedornstr. 52**
12524 Treptow, Wegedornstraße 52, Gehweg vor der
Parkanlage mit einer Länge von 27 Meter
Menge: 15,000 Mt

#### Unterabschnitt 00.01 A 113, Ballinstr.

**00.01.0001 12359 Neukölln, Ballinstr.**
12359 Neukölln, Ballinstraße, Gehweg vor Parkanlage mit
einer Länge von 28 Meter
Menge: 15,000 Mt

**00.01.0002 12359 Neukölln, Ballinstr.**
12359 Neukölln, Ballinstraße, Gehweg vor Parkanlage mit
einer Länge von 17 Meter
Menge: 15,000 Mt

**00.01.0003 12359 Neukölln, Buschkrugallee 12**
12359 Neukölln, Buschkrugallee 12, Gehweg entlang der
Parkanlage mit einer Länge von 18 Meter
Menge: 15,000 Mt

USt %: 19,00
